# Depósito subterrâneo para armazenar pellets

- Propriedade do ficheiro: CYPE INGENIEROS, S.A.
- Formato: FIEBDC-3/2002
- Moeda: EUR
- Custos indirectos: 3.00 %
- IVA: 23.00 %

**ICQ060** Ud Depósito subterrâneo para armazenar pellets, pré-fabricado de material plástico, totalmente hermético, de 2,35 m de diâmetro e 3,08 m de altura, volume máximo 8 m³, com sistema automático de extracção do combustível.
Fornecimento e instalação de depósito subterrâneo para armazenar pellets, pré-fabricado de material plástico, totalmente hermético, de 2,35 m de diâmetro e 3,08 m de altura, volume máximo 8 m³. Totalmente montado, ligado e testado.
Inclui: Marcação. Colocação do depósito. Ligação ao sistema de extracção.
Critério de medição de projecto: Número de unidades previstas, segundo documentação gráfica de Projecto.
Critério de medição de obra: Medir-se-á o número de unidades realmente executadas segundo especificações de Projecto.

| Código | Un | Descrição | Rendimento | Preço | Importância |
|---|---|---|---|---|---|
| mt38cbh040a | Ud | Depósito subterrâneo para armazenar pellets, pré-fabricado de material plástico, totalmente hermético, de 2,35 m de diâmetro e 3,08 m de altura, volume máximo 8 m³, com sistema automático de extracção do combustível. (material) | 1.000 | 8478.60 | 8478.60 |
| mt38cbh120a | Ud | Dispositivo de protecção do motor, para sistema de aspiração do combustível a partir de um depósito enterrado. (material) | 1.000 | 408.53 | 408.53 |
| mo003 | h | Oficial de 1ª electricista. (mão de obra) | 1.000 | 17.41 | 17.41 |
| mo102 | h | Ajudante de electricista. (mão de obra) | 1.000 | 16.42 | 16.42 |
| % | % | Custos directos complementares | 2 % | 8920.96 | 178.42 |
|  |  | Custos directos |  |  | 9099.38 |
