# Sistema de alimentação de pellets

- Propriedade do ficheiro: CYPE INGENIEROS, S.A.
- Formato: FIEBDC-3/2002
- Moeda: EUR
- Custos indirectos: 3.00 %
- IVA: 23.00 %

## I Instalações

### IC Aquecimento, climatização e A.Q.S.

#### ICQ Caldeiras de biomassa

**ICQ030** Ud Sistema de alimentação de pellets, para caldeira de biomassa Pelletstar T-Control "HERZ", composto por kit básico de extractor flexível para pellets, constituído por tubo extractor de 1 m de comprimento e motor de accionamento de 0,55 kW, para alimentação monofásica a 230 V, 3 m de tubo de ampliação de extractor flexível para pellets, 1 m de tubo de ligação de extractor flexível para pellets.
Fornecimento e instalação de sistema de alimentação de pellets, para caldeira de biomassa Pelletstar T-Control "HERZ", composto por kit básico de extractor flexível para pellets, constituído por tubo extractor de 1 m de comprimento e motor de accionamento de 0,55 kW, para alimentação monofásica a 230 V, 3 m de tubo de ampliação de extractor flexível para pellets, 1 m de tubo de ligação de extractor flexível para pellets. Totalmente montado, ligado e testado.
Inclui: Marcação. Ligações dos elementos à rede.
Critério de medição de projecto: Número de unidades previstas, segundo documentação gráfica de Projecto.
Critério de medição de obra: Medir-se-á o número de unidades realmente executadas segundo especificações de Projecto.

| Código | Un | Descrição | Rendimento | Preço | Importância |
|---|---|---|---|---|---|
| mt38cbh052b | Ud | Kit básico de extractor flexível para pellets, constituído por tubo extractor de 1 m de comprimento e motor de accionamento de 0,55 kW, para alimentação monofásica a 230 V, para sistema de alimentação de caldeira de biomassa Pelletstar T-Control, "HERZ". (material) | 1.000 | 1031.00 | 1031.00 |
| mt38cbh076b | m | Tubo de ampliação de extractor flexível para pellets, para sistema de alimentação de caldeira de biomassa Pelletstar BioControl, "HERZ". (material) | 3.000 | 189.00 | 567.00 |
| mt38cbh077b | m | Tubo de ligação de extractor flexível para pellets, para sistema de alimentação de caldeira de biomassa, "HERZ". (material) | 1.000 | 37.00 | 37.00 |
| mt38cbh078b | m | Transportador helicoidal sem-fim flexível, para sistema de alimentação de caldeira de biomassa, "HERZ". (material) | 5.000 | 44.00 | 220.00 |
| mo004 | h | Oficial de 1ª instalador de aquecimento. (mão de obra) | 1.100 | 17.41 | 19.15 |
| mo103 | h | Ajudante de instalador de aquecimento. (mão de obra) | 1.100 | 16.42 | 18.06 |
| % | % | Custos directos complementares | 2 % | 1892.21 | 37.84 |
|  |  | Custos directos |  |  | 1930.05 |
