# Sistema de enchimento horizontal de silo

- Propriedade do ficheiro: CYPE INGENIEROS, S.A.
- Formato: FIEBDC-3/2002
- Moeda: EUR
- Custos indirectos: 3.00 %
- IVA: 23.00 %

## I Instalações

### IC Aquecimento, climatização e A.Q.S.

#### ICQ Caldeiras de biomassa

**ICQ050** Ud Sistema de enchimento horizontal de silo, "HERZ", para combustível de biomassa, formado por motor para transportador helicoidal sem-fim, de 5,5 kW de potência, com protecção contra explosões, quadro eléctrico para motor e transportador helicoidal sem-fim de 8 m de comprimento, ancorado ao paramento através de suportes.
Fornecimento e instalação de sistema de enchimento horizontal de silo, "HERZ", para combustível de biomassa, formado por motor para transportador helicoidal sem-fim, de 5,5 kW de potência, com protecção contra explosões, quadro eléctrico para motor e transportador helicoidal sem-fim de 8 m de comprimento, ancorado ao paramento através de suportes. Totalmente montado, ligado e testado.
Inclui: Marcação. Nivelação, colocação e fixação dos componentes do sistema. Ligação à rede eléctrica.
Critério de medição de projecto: Número de unidades previstas, segundo documentação gráfica de Projecto.
Critério de medição de obra: Medir-se-á o número de unidades realmente executadas segundo especificações de Projecto.

| Código | Un | Descrição | Rendimento | Preço | Importância |
|---|---|---|---|---|---|
| mt38cbh020h | Ud | Motor para transportador helicoidal sem-fim, de 5,5 kW de potência, com protecção contra explosões, "HERZ", para depósito de difícil acessibilidade na zona de descarga de combustível. (material) | 1.000 | 3835.00 | 3835.00 |
| mt38cbh025g | Ud | Quadro eléctrico para motor, "HERZ". (material) | 1.000 | 813.00 | 813.00 |
| mt38cbh030c | m | Parafuso sem-fim de 230 mm de diâmetro, "HERZ". (material) | 8.000 | 124.00 | 992.00 |
| mt38cbh035b | Ud | Suporte intermédio para parafuso sem-fim, "HERZ". (material) | 1.000 | 357.00 | 357.00 |
| mt38cbh106b | Ud | Supervisão e direcção do procedimento de samblagem e ligação interna de sistema de enchimento horizontal de silo de biomassa, "HERZ". (material) | 1.000 | 395.00 | 395.00 |
| mo003 | h | Oficial de 1ª electricista. (mão de obra) | 7.000 | 17.41 | 121.87 |
| mo102 | h | Ajudante de electricista. (mão de obra) | 7.000 | 16.42 | 114.94 |
| % | % | Custos directos complementares | 2 % | 6628.81 | 132.58 |
|  |  | Custos directos |  |  | 6761.39 |
