# Sistema distribuidor de silo para combustível de biomassa

- Propriedade do ficheiro: CYPE INGENIEROS, S.A.
- Formato: FIEBDC-3/2002
- Moeda: EUR
- Custos indirectos: 3.00 %
- IVA: 23.00 %

## I Instalações

### IC Aquecimento, climatização e A.Q.S.

#### ICQ Caldeiras de biomassa

**ICQ055** Ud Sistema distribuidor de silo para combustível de biomassa, de tecto, "HERZ", formado por 3 transportadores helicoidais sem-fim, de 7 m de comprimento cada um, formados por parafuso sem-fim de 300 mm de diâmetro e jaula metálica, e 50 m de perfis em I para apoio de repartidores helicoidais sem-fim.
Fornecimento e instalação de sistema distribuidor de silo para combustível de biomassa, de tecto, "HERZ", formado por 3 transportadores helicoidais sem-fim, de 7 m de comprimento cada um, formados por parafuso sem-fim de 300 mm de diâmetro e jaula metálica, e 50 m de perfis em I para apoio de repartidores helicoidais sem-fim. Totalmente montado, ligado e testado.
Inclui: Marcação. Nivelação, colocação e fixação dos componentes do sistema. Ligação à rede eléctrica.
Critério de medição de projecto: Número de unidades previstas, segundo documentação gráfica de Projecto.
Critério de medição de obra: Medir-se-á o número de unidades realmente executadas segundo especificações de Projecto.

| Código | Un | Descrição | Rendimento | Preço | Importância |
|---|---|---|---|---|---|
| mt38cbh202b | Ud | Kit básico para accionamento do repartidor helicoidal sem-fim, "HERZ", com motor de 5,5 kW. (material) | 3.000 | 2378.00 | 7134.00 |
| mt38cbh205c | Ud | Repartidor helicoidal sem-fim de 1 m de comprimento, "HERZ", formado por parafuso sem-fim de 300 mm de diâmetro e jaula metálica. (material) | 3.000 | 530.00 | 1590.00 |
| mt38cbh205d | Ud | Repartidor helicoidal sem-fim de 2 m de comprimento, "HERZ", formado por parafuso sem-fim de 300 mm de diâmetro e jaula metálica. (material) | 9.000 | 824.00 | 7416.00 |
| mt38cbh206b | m | Perfil em I para apoio de repartidores helicoidais sem-fim, "HERZ". (material) | 50.000 | 131.00 | 6550.00 |
| mt38cbh207b | Ud | Conjunto de 2 esquadros metálicos de suporte para perfil em I, "HERZ". (material) | 10.000 | 80.00 | 800.00 |
| mo003 | h | Oficial de 1ª electricista. (mão de obra) | 30.160 | 17.41 | 525.09 |
| mo102 | h | Ajudante de electricista. (mão de obra) | 30.160 | 16.42 | 495.23 |
| % | % | Custos directos complementares | 2 % | 24510.32 | 490.21 |
|  |  | Custos directos |  |  | 25000.53 |
