# Depósito de superfície para armazenar pellets

- Propriedade do ficheiro: CYPE INGENIEROS, S.A.
- Formato: FIEBDC-3/2002
- Moeda: EUR
- Custos indirectos: 3.00 %
- IVA: 23.00 %

## I Instalações

### IC Aquecimento, climatização e A.Q.S.

#### ICQ Caldeiras de biomassa

**ICQ060** Ud Depósito de superfície para armazenar pellets, de tecido sintético, com estrutura e tremonha de aço, de 1,70x1,70 m e altura regulável de 1,80 a 2,50 m, de 3,2 t de capacidade máxima, modelo 17 "HERZ", com sistema automático de extracção do combustível.
Fornecimento e instalação de depósito de superfície para armazenar pellets, de tecido sintético, com estrutura e tremonha de aço, de 1,70x1,70 m e altura regulável de 1,80 a 2,50 m, de 3,2 t de capacidade máxima, modelo 17 "HERZ". Totalmente montado, ligado e testado.
Inclui: Marcação. Colocação do depósito. Ligação ao sistema de extracção.
Critério de medição de projecto: Número de unidades previstas, segundo documentação gráfica de Projecto.
Critério de medição de obra: Medir-se-á o número de unidades realmente executadas segundo especificações de Projecto.

| Código | Un | Descrição | Rendimento | Preço | Importância |
|---|---|---|---|---|---|
| mt38cbh045kf | Ud | Depósito de superfície para armazenar pellets, de tecido sintético, com estrutura e tremonha de aço, de 1,70x1,70 m e altura regulável de 1,80 a 2,50 m, de 3,2 t de capacidade máxima, modelo 17 "HERZ", com sistema automático de extracção do combustível. (material) | 1.000 | 2522.00 | 2522.00 |
| mo003 | h | Oficial de 1ª electricista. (mão de obra) | 4.000 | 17.41 | 69.64 |
| mo102 | h | Ajudante de electricista. (mão de obra) | 4.000 | 16.42 | 65.68 |
| % | % | Custos directos complementares | 2 % | 2657.32 | 53.15 |
|  |  | Custos directos |  |  | 2710.47 |
