# Caldeira para a combustão de pellets

- Propriedade do ficheiro: CYPE INGENIEROS, S.A.
- Formato: FIEBDC-3/2002
- Moeda: EUR
- Custos indirectos: 3.00 %
- IVA: 23.00 %

**ICQ015** Ud Caldeira para a combustão de pellets, potência nominal de 4,8 a 16 kW, modelo Pelletstar 10 T-Control "HERZ", base de apoio anti-vibrações, sistema de elevação da temperatura de retorno acima de 55°C, composto por válvula motorizada de 3 vias de 1" de diâmetro e bomba de circulação modelo Yonos Para 25/6, regulador de tiragem de 150 mm de diâmetro, com clapeta anti-explosão, limitador térmico de segurança, regulado a 95°C, base de apoio anti-vibrações.
Fornecimento e instalação de caldeira para a combustão de pellets, potência nominal de 4,8 a 16 kW, modelo Pelletstar 10 T-Control "HERZ", com corpo de aço soldado e ensaiado à pressão, de 1130x590x865 mm, isolamento interior, câmara de combustão com sistema automático de limpeza do queimador através de prateleira basculante, permutador de calor de tubos verticais com mecanismo de limpeza automática, sistema de extracção de fumos com regulação de velocidade, gaveta para recolha de cinzas do módulo de combustão, aproveitamento do calor residual, equipamento de limpeza, controlo da combustão através de sonda Lambda integrada, sistema de comando integrado T-Control com ecrã táctil, para o controlo da combustão e do depósito de A.Q.S., base de apoio anti-vibrações, sistema de elevação da temperatura de retorno acima de 55°C, composto por válvula motorizada de 3 vias de 1" de diâmetro e bomba de circulação modelo Yonos Para 25/6, regulador de tiragem de 150 mm de diâmetro, com clapeta anti-explosão, limitador térmico de segurança, regulado a 95°C, base de apoio anti-vibrações, sem incluir a conduta para evacuação dos produtos da combustão que liga a caldeira com a chaminé. Totalmente montada, ligada e colocada em funcionamento pela empresa instaladora para a verificação do seu correcto funcionamento.
Inclui: Marcação. Disposição dos elementos. Montagem da caldeira e dos seus acessórios. Ligação com as redes de abastecimento de água, de saneamento e eléctrica, e com a conduta de evacuação dos produtos de combustão. Colocação em funcionamento.
Critério de medição de projecto: Número de unidades previstas, segundo documentação gráfica de Projecto.
Critério de medição de obra: Medir-se-á o número de unidades realmente executadas segundo especificações de Projecto.

| Código | Un | Descrição | Rendimento | Preço | Importância |
|---|---|---|---|---|---|
| mt38cbh012ff | Ud | Caldeira para a combustão de pellets, potência nominal de 4,8 a 16 kW, modelo Pelletstar 10 T-Control "HERZ", com corpo de aço soldado e ensaiado à pressão, de 1130x590x865 mm, isolamento interior, câmara de combustão com sistema automático de limpeza do queimador através de prateleira basculante, permutador de calor de tubos verticais com mecanismo de limpeza automática, sistema de extracção de fumos com regulação de velocidade, gaveta para recolha de cinzas do módulo de combustão, aproveitamento do calor residual, equipamento de limpeza, controlo da combustão através de sonda Lambda integrada, sistema de comando integrado T-Control com ecrã táctil, para o controlo da combustão e do depósito de A.Q.S. (material) | 1.000 | 8624.00 | 8624.00 |
| mt38cbh099h | Ud | Base de apoio anti-vibrações, "HERZ", para caldeira. (material) | 1.000 | 37.00 | 37.00 |
| mt38cbh097c | Ud | Limitador térmico de segurança, regulado a 95°C, "HERZ", formado por válvula e sonda de temperatura. (material) | 1.000 | 82.00 | 82.00 |
| mt38cbh085naa | Ud | Sistema de elevação da temperatura de retorno acima de 55°C, composto por válvula motorizada de 3 vias de 1" de diâmetro e bomba de circulação modelo Yonos Para 25/6, "HERZ", para evitar condensações e deposições de fuligem no interior da caldeira. (material) | 1.000 | 572.00 | 572.00 |
| mt38cbh096g | Ud | Regulador de tiragem de 150 mm de diâmetro, com clapeta anti-explosão, "HERZ", para caldeira. (material) | 1.000 | 320.00 | 320.00 |
| mt38cbh105b | Ud | Montagem do sistema de alimentação por sem-fim flexível, "HERZ", para caldeira para a combustão de pellets modelo Pelletstar T-Control. (material) | 1.000 | 333.00 | 333.00 |
| mt38cbh100j | Ud | Colocação em funcionamento e formação no manuseamento de caldeira de biomassa Pelletstar T-Control, "HERZ". (material) | 1.000 | 350.00 | 350.00 |
| mo004 | h | Oficial de 1ª instalador de aquecimento. (mão de obra) | 3.000 | 17.41 | 52.23 |
| mo103 | h | Ajudante de instalador de aquecimento. (mão de obra) | 3.000 | 16.42 | 49.26 |
| % | % | Custos directos complementares | 2 % | 10419.49 | 208.39 |
|  |  | Custos directos |  |  | 10627.88 |
